# ISO Fenster
Angebotsaufforderung (GAEB 90, DA83)
Währung: EUR

## Zusätzlicher Text
BAUVORHABEN:  Grenzstr. 13
  13355 Berlin

GEWERK:  Iso-Kunstofffenster

Angaben zum Bauwerk
Mehrfamilienhaus, Baujahr 1970

Ausführungsort:
Vorderhaus

Ausführungszeitraum:
März  2025 bis April 2025
Bauleiter: Hr. Broese

## Zusätzlicher Text
A) ALLGEMEINE VORBEMERKUNGEN FÜR LEISTUNGSVERZEICHNISSE (MLV)

=================================================================

A1) ALLGEMEINES

Diesem Leistungsverzeichnis liegen die "Zusätzliche Vertragsbedingungen
für die Ausführung von Bauleistungen (Z-VOB/B)" der Covivio Immobilien
GmbH in der bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Covivio Immobilien GmbH in der jeweils gültigen
Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Covivio Immobilien GmbH um einen
verbesserten Kundendienst herauszustellen.

2) Die Mieter betroffener Häuser sind rechtzeitig vor Durchführung der
Reparaturarbeiten zu verständigen, ggf. durch Aushang im Treppenhaus
oder auch individuelle Terminvereinbarung mit dem einzelnen Mieter.

3) Bei Arbeiten in Wohnungen/ Kellern sind Möbel und sonstiges
Mietereigentum, Bodenflächen und angrenzende Bauteile etc. im Bereich
der auszuführenden Arbeiten durch Folie, evtl. Schaltafeln oder
Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen/ Kellern)

6) das, ggf. tägliche, Säubern der Arbeitsstelle / Treppenhäusern

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

## ISO Fenster
Datum: 23.10.24

*Hinweis*
Systembeschreibung Kunststofffenster:
3 fach Isoverglasung mit U-Wert max 0,95W/m²K
3-fach Glas, Ug 0.6 W/m²K
Glasaufbau : 4/12/4/12/4
Isolierglaselement 4/12/4/12/4 in Kunststoff,
Entwässerung nach
vorn mit ggf. erforderlichen statischen Profilen neu
herstellen und liefern. Das vorhandene Element
Vorsichtig ausbauen und fachgerecht entsorgen. Das neue
Element nach RAI-Richtlinie einbauen. (d.h. Element
Verklotzen, mit speziellen Krallen, Ankerplatten oder
Dübeln nach Vorschriften befestigen, mit einem
angepaßten dampfdiffusionsoffenen Dichtungsband für den
Außenbereich einbringen, mit Stopftvolle oder Schaum,
einem rundem Hintergrundmaterial und Versieglung oder
mit einem Alu- oder Varioband als Dampfsperre den
Innenbereich abdichten. Die Abdeckarbeiten und
Besenreinigung, nach erfolgter Erneuerung, für den
direkten Arbeitsort sind in den Preisen enthalten.
Detail Standartausführung Kunststoff:
-ANSCHLAGDICHTUNG mit dem hochwertigen
6/7-Kammerprofil,  flächenversetzt, in Bautiefe 80 mm
  - stabile Flügel und Blendrahmen durch die
feuerverzinkten Stahlarmierungen
  - Ausführung Blendrahmen 72 mm (Standard) oder 82 mm
  - Uf-Wert 0,95 W/m2 K
 - Verglasung: siehe Einzelpositionen.
Es ist eine Gesamtstärke der Füllung von 51 mm möglich.
 -  einbruchhemmend mit 2x
Pilzkopfverriegelung und Stahlschließblechen
- der Griffsitz hat ein konstantes Maß, je nach
Flügelfalzhöhe.

Beschriebene Qualität kann gleichwertig angeboten
werden.

Im Fensterpreis müssen folgende Nebenleistungen
enthalten sein:

Feinaufmaß und Werkplanung

Informationen für die Terminabstimmung mit den Mietern
werden vom AG zur Verfügung gestellt.

-  1 Aufmaß vor Ort, Sanierung
Selbständige nachweislich geführte Mietertermine ( 3
Stück) und Hausaushänge

Regelmäßige schriftliche Informationen an den AG über
Termine bzgl. Feinaufmaß-/Montage-/Lieferzeiten

-  Demontage, Transport und Entsorgung der alten
Fenster.Für evtl. Demontage und Entsorgung von
asbesthaltigen Stoffen wird ein Mehrpreis je nach
Aufwand berechnet.

-  äußere Abdichtung, schlagregendicht mit
vorkomprimiertem
  Dichtband entsprechender Stärke und Folie A
-  Ausschäumen der Bauanschlußfuge mit PU-Schaum
-  Fensterbankanschlußprofil
-  Innenabdichtung dampfdicht mit überputzbarer
Fensterfolie
  oder Dichtband
-  Innenversiegelung (Schönheitsfuge)
-  Justieren der Fenster

Es ist dringend darauf zu achten, das der Einbau der
neuen Kunststofffenster mit einer größtmöglichen
Fensterfläche zu erfolgen hat.
Balkontüren und EG Fenster sind mit abschliessbarer
Olive zu versehen.

*Hinweis*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis*
Die Auflistung der Leistungen ist bei  Abrechnung
Wohnungsweise vorzunehmen / zu dokumentieren

### Bereich 01 Kunststofffenster

#### Abschnitt 01.01 Text nicht vorhanden !

**01.01.0010 Fenster 1100*1000**
Maße: 1100 X 1110 mm
Profil: 76-AD Rahmen:
Blendrahmen 67 mm Entwässerung nach vorne
Farbe: a: weiss (WS)
Flügel-Nr.1 System
Beschlag 76201
Griffsitz dkl 400
Glas: WS-3fach - Ug=0.6 4/14/4/14/4 Thermix schwarz
Fenstergewicht ca.: 46,33 kg
Uw -Wert: 0.93 W/m²K
1 flg. Fenster weiss 3-fach Glas Randverbund schwarz AP
Art. 76753 unten montiert
11,00m Anschlussprofil 35mm

Inklusive Demontage Alt-Fenster & Montage
Menge: 10,000 Stk

**01.01.0020 Fenster 1610*1350**
Maße: 1610 X 1350 mm
Profil: 76-AD
Rahmen: Blendrahmen 67 mm Entwässerung nach vorne
Farbe: a: weiss (WS)
Flügel-Nr System Beschlag Griffsitz
1:  76201  dkl  600
2 :  76201  dkr  600

Glas: WS-3fach - Ug=0.6 4/14/4/14/4
Thermix schwarz
Fenstergewicht ca.: 83,66 kg
Uw -Wert: 0.96 W/m²K
2 flg. Fenster weiss 3-fach
Glas Randverbund schwarz AP Art. 76753 unten montiert
25,76 m Anschlußprofil 35 mm

Inklusive Demontage & Montage
Menge: 16,000 Stk

**01.01.0030 Fenster 960*980**
Maße: 960 X 980 mm
Profil: 76-AD
Rahmen: Blendrahmen 67 mm Entwässerung nach vorne
Farbe: a: weiss (WS)
Flügel-Nr System Beschlag Griffsitz
1:  76201  dkr  400

Glas: WS-3fach - Ug=0.6 4/14/4/14/4
Thermix schwarz
Fenstergewicht ca.: 31,49 kg Uw -Wert: 0.97 W/m²K
1 flg. Fenster weiss 3-fach
Glas Randverbund schwarz AP Art. 76753 unten montiert
Inklusive Demontage & Montage
15,36 m Anschlußprofil 35 mm
Menge: 16,000 Stk

**01.01.0040 Fenster 960*1015**
Maße: 960 X 980 mm
Profil: 76-AD
Rahmen: Blendrahmen 67 mm
Entwässerung nach vorne
Farbe: a: weiss (WS)
Flügel-Nr System Beschlag Griffsitz 1 76201 kol
Glas: WS-3fach - Ug=0.6 4/14/4/14/4
Thermix schwarz
Fenstergewicht ca.: 31,49 kg Uw -Wert: 0.97 W/m²K
1 flg. Fenster Kipp weiss mit Oberlichtöffner Hautau OL
90 +Stange 3-fach
Glas Randverbund schwarz AP Art. 76753 unten montiert
Inklusive Demontage & Montage
Mit Montage 1 Stück Zulage Oberlichtöffner
0,96 m Anschlußprofil 35 mm
Menge: 1,000 Stk

**01.01.0050 Fenster 1600*960**
Maße: 1600 X 960 mm
Profil: 76-AD Rahmen: Blendrahmen 67 mm Entwässerung
nach vorne
Farbe: a: weiss (WS)
Flügel-Nr System Beschlag Griffsitz
1:  76201  dkl  400
2:  76201  dkr  400
Glas: WS-3fach - Ug=0.6 4/14/4/14/4
Thermix schwarz
Fenstergewicht ca.: 55,87 kg Uw -Wert: 1.0 W/m²K
2 flg. Fenster weiss 3-fach
Glas Randverbund schwarz AP Art. 76753 unten montiert
Inklusive Demontage & Montage
Mit Montage 9,60 m Anschlußprofil 35 mm Regenerat unten
montiert
Menge: 6,000 Stk

**01.01.0060 Fenster 935*2200**
Maße: 930 X 2170 mm
Profil: 76-AD Rahmen: Blendrahmen 67 mm mit Schwelle
A076 Entwässerung nach vorne
Farbe: a: weiss (WS)
Flügel-Nr System Beschlag Griffsitz
1:  76201  Sdkl  1000
Glas: WS-3fach - Ug=0.6 4/14/4/14/4
Thermix schwarz
Fenstergewicht ca.: 73,01 kg Uw -Wert: 0.91 W/m²K
1 flg. Balkontür weiss mit flache Schwelle 3-fach
Glas Randverbund schwarz Schnapper AP Art. 144 unten
montiert
Inklusive Demontage & Montage
33,00 m H-Kopplung mini weiss
Menge: 15,000 Stk

**01.01.0070 Fenster 2210*1460**
Maße: 2210 X 1460 mm
Profil: 76-AD Rahmen: Blendrahmen 67 mm Entwässerung
nach vorne
Farbe: a: weiss (WS)
Flügel-Nr System Beschlag Griffsitz
1 FIB fib
Glas: WS-3fach - Ug=0.6 4/14/4/14/4
Thermix schwarz
Fenstergewicht ca.: 105,82 kg
Uw -Wert: 0.77 W/m²K FIB weiss 3-fach
Glas Randverbund schwarz AP Art. 76753 unten montiert
Inklusive
Demontage & Montage
33,15 m Anschlußprofil 35 mm
Menge: 15,000 Stk

**01.01.0080 Fenster 970*2220**
Maße: 970 X 2220 mm
Profil: 76-AD Rahmen: Blendrahmen 67 mm Entwässerung
nach vorne
Farbe: a: weiss (WS)
Flügel-Nr System Beschlag Griffsitz
1:  76201  dkl  600
2:  FIB  fib
Glas: WS-3fach - Ug=0.6 4/14/4/14/4
Thermix schwarz
Fenstergewicht ca.: 77,78 kg
Uw -Wert: 0.92 W/m²K
1 flg. Fenster mit Unterlicht weiss
3-fach Glas Randverbund schwarz AP Art. 76753 unten
montiert Inklusive Demontage & Montage
Montage 0,97 m Anschlußprofil 35 mm
Menge: 1,000 Stk

### Bereich 02 Zulagen

#### Abschnitt 02.01 Fensteraustattung nach Schallschuttzklasse 4

**02.01.0010 Zulage Scheiben**
Zulage Scheiben R` 40-44 dB nach DIN 52210
Glasaufbau 8-10-4-10-4
Menge: 70,000 Stk

#### Abschnitt 02.02 Zulage mattierte Scheiben

**02.02.0010 Badscheiben mattiert**
Menge: 14,000

**02.02.0020 Mietertermine gestalten**
Mietertermine (3 x pro Mieteinheit) eigenständig
organisieren.
Mieterliste wird von Covivio übergeben.
14 Mieteinheiten Grenzstr.13
Menge: 14,000 Stk

### Bereich 03 Wohnungsbelüftung

#### Abschnitt 03.01 Fensterfalzlüfter

**03.01.0010 Lieferung + Montage**
1 Satz Ventolüfter AS
akustic Schallschutz
Lieferung + Montage  Paarweise ( 2 Stück = 1,0x3,0cm )
o.glw.
Menge: 70,000 Stk

### Bereich 04 Beiputzarbeiten

#### Abschnitt 04.01 Zulage Leibungsputzarbeiten

**04.01.0010 Putzarbeiten**
Nachträgliche Putzarbeiten zum Einbau der Fenster.

Leibung, Sturz und Unterkante werden sauber angeputzt.
Menge: 330,000 lfm

**04.01.0020 Malerarbeiten**
Vorhandene Tapeten sind sauber anzuarbeiten.
Anstricharbeiten gemäß vorh. Farbton inkl.
Feinspachtelarbeiten.
Anschlussfugen sind mit Acryl zu schliessen.
Pauschalangebot pro Fenster
Menge: 70,000 Stk

### Bereich 05 Fensterbank innen

#### Abschnitt 05.01 Lieferung Montage Innenfensterbank

**05.01.0010 Innenfensterbänke aus Kunststoff**
Innenfensterbänke, in Standardfarben des Herstellers
Spela weiß oder Marmor bianco, andere Farben auf
Anfrage, Ausladung bis 35 cm, fertig montiert
  Anschlußprofil 35 mm Regenerat unten montiert
  96,00 lfm

o.glw.
Menge: 70,000 Stk

### Bereich 06 Fensterbänke aussen

#### Abschnitt 06.01 Erneuerung Fensterbänke

**06.01.0010 Demontage Fensterbänke**
*** Bedarfsposition ohne GB
Schadhafte Fensterbänke
ausbauen und abfahren/ entsorgen
1,4 m
Menge: 1,000 Stk

**06.01.0020 Aussenfensterbank erneuern**
*** Bedarfsposition ohne GB
Außenfensterbank EV 1 eloxiert liefern und montieren
Tiefe bis 350mm
Menge: 1,000 Stk

### Bereich 07 Verleistung

#### Abschnitt 07.01 Raumseitige Verleistung

**07.01.0010 Raumseitige Laibungsverkleidung**
Zulage:
Raumseitige Laibungsverkleidung mit
Winkelverkeidungsprofilen aus Kunststoff
über das Aufnahmeprofil montiert
Maße: bis 40mm
Menge: 330,000 lfm

**07.01.0020 Außenbereich Winkelleiste**
Außenbereich dreiseitige Winkelverleistung
aus Kunststoff Maße: 30 x 30 mm nach Abtimmung BL
Menge: 330,000 lfm

### Bereich 08 Stundenlohnarbeiten

**08.0010 zus. Facharbeitenstunden**
für nicht vorhersehbare Leistungen
Menge: 20,000 h

USt %: 19,00
